# Umbau Begegnungsstätte Ochse
Angebotsaufforderung (GAEB 90, DA83)
DV-Nummer: 24.366
Eröffnung: 02.07.26
Währung: EUR
Auftraggeber: Stadt Schifferstadt, vertreten durch Ilona Volk, ,

## BODENSCHÜRFEN / ERDARBEITEN / ABBRUCH AU
Datum: 11.06.26

*Hinweis*
BAUBESCHREIBUNG GESAMTMASSNAHME:

Es handelt sich um eine Bestandsanierung eines
historischen Saalgebäudes aus den 1920er Jahren im Art
Décor-Stilepoche. Mit einem grenzständigen Küchenanbau
und einem vorgelagerten Neubau eines
Gemeindezentrums.
Der Neubau erhält 3 Steildächern
(Pfettendachkonstruktion) und wird mittels einer
Glasfuge an den
Altbestand angebunden.
Auch der Küchenanbau erhält ein Steildach (40°) in
Form eines Pfettendaches aus Holz. Zur
Dacheindeckung der neuen Gebäude wird eine
Metallblechdacheindeckung vorgesehen. Die
innenliegenden
Dachrinnen werden gemäß den aktuell gültigen
Normvorschriften ausgelegt und dimensioniert und führen
das Regenwasser in Fallrohren, versteckt unmittelbar
hinter der Fassadenhaut ab. Zu Wartungs- und
Reinigungszwecken kann man über Dachflächenfenster auf
die jeweiligen Kehlen der Dächer gelangen. Der
Saalbau wird in Abstimmung des Denkmalamtes wieder in
mit Dachsteinen/Dachziegel verlegt.
Die Fassade des Neubaus wird eine hinterlüftete
vorgehängte Natursteinplattenfassade . Es werden
Lisenen-Stilelemente von den Fenstern des Saalbaus
aufgegriffen und in den Zwischenräumen der
Fensteröffnungen und im Mittelteil des Gebäudes
eingeplant. In Kombination mit der
Metallblechdacheindeckung soll der Neubau ein
einheitliches Farbbild ergeben und eher monolithisch
wirken.

Der Neubau des Ochsens wird in massiver Bauweise
durchweg durch alle Geschosse (UG-OG), vorwiegend
aus Stahlbeton errichtet (vereinzelt auch
Mauerwerksinnenwände) . Die nicht tragenden Wände
werden in
einer Metallständerbauweise aufgestellt.
Die ca. 2,00m breite Glasfuge wird mit einem bekiesten
Flachdach oben abgeschlossen und wird in einer
Pfosten-Riegel-Konstruktion hell und offen ausgeführt.
PR-Fassade und Fenster des Neubaus werden in
Holz-Alu gefertigt.
Die Außenfensterbänke sind in derselben Optik und
Materialität wie die Fassade in Naturstein, die
Innenfensterbänke werden bei allen Fenstern, wenn
nicht bodentief in Holz ausgeführt.
Ein außenliegender Sonnenschutz in Form von Raffstore
innerhalb der Fassade dient zum sommerlichen
Wärmeschutz.
Der Innenausbau erfolgt klassisch mit verputzten und
gespachtelten Wänden. Eine große Freitreppe aus
Stahlbeton mit geschlossener Brüstung aus GK verbindet
das Erdgeschoss mit dem Obergeschoss. Eine
weitere einläufige Treppe erschließt das
Untergeschoss. Der Aufzug wird mit einer Unterfahrt
ausgeführt und
ist maschinenraumlos. Eine Überfahrt ist aufgrund der
Dachschrägen nicht möglich. Der Schallschutz ist
durch die Dicke der Aufzugsschachtwände zu den
angrenzenden Räumlichkeiten erfüllt.
Zur Verbesserung der Raumakustik werden die Räume mit
schallabsorbierenden Wandpaneelen
ausgestattet. Die oberen Räume, bei denen der
Dachspitz zum Raum zugeschlagen werden soll, erhalten
eine leicht schräg abgehängte
Holzlamellen-Abhangdecke, um die Akustik zu
verbessern, der dort
entstandene Luftraum wird als Installationsebene für
Kabeltrassen, Kanäle etc. genutzt.
In Anlehnung an den Saal werden in den Bürgerräumen
und im Bistro Landhausschiffsdielen als Bodenbelag
verlegt werden. Die Foyers des Erdgeschosses und des
Obergeschosses ebenso der Bereich im
Untergeschoss erhält einen Natursteinplattenbelag.
Sonstige Räume wie Küchen- und Sanitärbereiche
werden klassisch gefliest. Räume für Technik und
Lagerräume erhalten einen robusten staubbindenden
Bodenanstrich. Im Bereich des Küchentraktes kommt in
den Fluren des EG´s und OG´s, sowie in den
Umkleidebereichen und des Aufenthaltsraumes ein
Kautschukbelag zur Ausführung.

*Hinweis*
UMFANG DER BAUARBEITEN:

Inhalt der Ausschreibung sind folgende Leistungen:

- Abbrucharbeiten Aussenanlagen, Geländeoberfläche
- Bodenschürfen, Erdarbeiten

*Hinweis*
PLANANLAGE:

Die Pläne sind in Vorabzug anliegend.
Die endgültigen Pläne werden nach Auftragserteilung
übergeben.

Die Pläne werden im PDF- / DWG-Format übergben.
Nicht in Papierform.

Folgende Pläne und weitere Unterlagen liegen dem
Leistungsverzeichnis als Kalkulationsgrundlage bei:

- Grundrisse Abbruch,
- Bodengutachten
- Foto Bestandssituation Hof mit Bildaufnahmen vom 27.
April 2026

HINWEIS:
die Bildaufnahmen der Anlage 01 ersetzen nicht die
Vorab-Vor-Ort-Begehung und das in
Augenschein nehmen der aktuellen vegetativen Situation
auf der Hoffläche.

*Hinweis*
TERMINE, BAUAUSFÜHRUNG, ARBEITSABSCHNITTE:

Ausführungstermine Gesamtbaumaßnahme:
KW 29/2026 -  KW 30/2026

*Hinweis*
BAUSTELLENEINRICHTUNG:

Die Baustelleneinrichtung zur Ausführung der
Leistungen des AN ist in die Einheitspreise
einzurechnen, inkl. Aufbau, Vorhaltung
(über gesamte Leistungsdauer)
und Rückbau. Tagesunterkünfte für die
ausführenden Mannschaften sind einzukalkulieren.

Die Baustelleneinrichtung ist wegen der örtlichen
Verhältnisse mit der Bauleitung abzustimmen. Die
Lagerfläche ist zum Teil beengt. Baumaterialien sind
bei Erfordernis und Anweisung durch die Bauleitung
bei der Behinderung zu entfernen.

Die Baustelleneinrichtungsfläche befindet sich
unmittelbar
neben dem Baufeld.
Untergrund ist gewachsener Boden, Schotter, oder
Asphalt.
Lagerflächen sind auf ein Minimum zu reduzieren.

Baumaterialien können z.T. mit Lieferfahrzeugen direkt
in die
BE-Fläche transportiert werden, s.
Baustelleneinrichtungsplan.

Sämtliche verkehrsrechtliche Genehmigungen sind,
falls erforderlich, vom AN rechtzeitig einzuholen.
Dies ist in die Einheitspreise einzukalkulieren.

Die Lagerung von Materialien oder schweren Geräten
unter
Bäumen im Bereich der Baumwurzeln ist verboten.
Der Wurzelbereich muss frei bleiben.

*Hinweis*
HEBEWERKZEUG / KRAN:

Für die Ausführung der nachfolgend beschriebenen
Arbeiten erforderliche Hebewerkzeuge/Kräne
sind in die Einheitspreise einzukalkulieren.

Vor Ort wird kein Kran oder Hebewerkzeug da sein.

Ein Überschwenken über Nachbargrundstücke ist
weitestgehend zu vermeiden.

*Hinweis*
BESCHÄDIGUNGEN VON ÖFFENTLICHEN FLÄCHEN:

Beschädigungen von Straßen, Gehwegen und
öffentlichen Einrichtungen sind vom AN zu melden
und im Einvernehmen mit der zuständigen Behörde
wieder herzustellen.

Derzeit ist der Zustand der Strassen als unversehrte
Gemeindestraßen einzustufen.

Sämtliche vom AN genutzte Straßen bzw. Flächen
auf dem Grundstück sind bei Bedarf, jedoch mindestens
einmal pro Woche, zu kehren. Diese Leistung ist in die
Einheitspreise einzukalkulieren.

*Hinweis*
AUFSICHTSPERSONAL:

Aufsichtspersonal, Vorarbeiter oder Poliere müssen
ständig als Ansprechpartner auf der Baustelle anwesend
sein, ungeachtet der Anzahl des eingesetzten Personals.
Der Ansprechpartner muss deutschsprachig, fachkompetent
und weisungsbefugt gegenüber dem Personal sein.

*Hinweis*
ARBEITZSZEITEN / SONSTIGES:

Die Arbeiten sind in den Zeiten montags bis freitags
von 7.00 bis 20.00 Uhr auszuführen,

Bei Inhaltlichen Unstimmigkeiten innerhalb der
Ausschreibung hat der AN, vor Abgabe seines
Angebotes den AG, bis spätestens 8 Tage vor dem
Abgabetermin um Klärung dieser
Unstimmigkeiten zu beten.

Die Baustelle ist im Innenbereich und Außenbereich
laufend in einem sauberen und ordentlichen Zustand zu
halten.
Anfallender Müll und Abfälle sind arbeitstäglich
außerhalb in den durch den AN bereitzustellenden und
bei
der Kalkulation zu berücksichtigten Containern zu
entsorgen.
Lieferanten sind anzuweisen anfallende
Verpackungsabfälle unverzüglich abzufahren.
Transportpaletten
müssen außerhalb
des Gebäudes zur kurzfristigen Zwischenlagerung
(maximal zwei Kalenderwochen) in sauberen und
geordneten Stapeln gelagert werden.
Fluchtwege in allgemeinen Verkehrsflächen, Fluren und
den Treppenräume sind keine Lagerfläche und
ständig von Materialien und Abfällen freizuhalten!
Täglich hat eine grobe und regelmäßig zu den
Wochenenden eine gründliche Reinigung ("besenrein") zu
erfolgen.
Getränke Umverpackungen, Lebensmittelreste etc. dürfen
nicht in der Baustelle vorkommen.
Es wird ausdrücklich auf die verpflichtende und
selbstverständliche Nutzung der Sanitärcontainer
hingewiesen.
Kommt der Auftragnehmer der Säuberung nicht nach, so
wird der Auftraggeber diese Arbeiten auf Kosten
des Auftragnehmers durch einen Dritten ausführen
lassen.
Die anfallenden Kosten hierfür werden spätestens bei
der Schlussrechnung in Abzug gebracht.

Die Baustelle muss gemäß dem
Bundes-Immissionsschutzgesetz
so eingerichtet und betrieben werden, dass Geräusche
verhindert werden, die nach dem Stand der Technik
vermeidbar sind.

Es müssen Vorkehrungen getroffen werden, welche die
Ausbreitung unvermeidbarer Geräusche von
Baustellen auf ein Mindestmaß reduzieren.
Es ist vom Auftragnehmer insbesondere darauf zu
achten, dass alle Maschinen und Geräte nach den jeweils
gültigen Schallschutzanforderungen ausgerüstet sind.

Die Einhaltung von Maßnahmen zur Lärmminderung wie
Einhaltung von Schutzzeiten, Einsatz lärmarmer
Baumaschinen oder Schallabschirmung werden durch die
Bauleitung kontrolliert.

Das Rauchen innerhalb des Gebäudes ist strengstens
untersagt.

*Hinweis*
BAUSTELLENBESPRECHUNGEN:

Es findet eine wöchentliche Baustellenbesprechung mit
den in der aktuellen Bauphase aktiv am Bau
beteiligten Firmen statt.
Der Auftragnehmer hat dazu einen geeigneten und
bevollmächtigten, deutschsprachigen Vertreter zu
entsenden.
Die Teilnahme an diesen Besprechungen ist Pflicht des
AN.

Die Kosten hierfür sind in die Einheitspreise
einzukalkulieren.

*Hinweis*
TECHNISCHE VORBEMERKUNGEN

01.  Grundlagen

Nachstehende Vorschriften und Bestimmungen liegen dem
Angebot zugrunde und sind für die Ausführung bindend:

1. Diese Technische Vorbemerkungen
2. Die aktuellen Vorschriften und Richtlinien
3. Die Verdingungsordnung für Bauleistungen (VOB)
4. Die neuesten Unfall- Verhütungsvorschriften und
  Schutzbestimmungen
5. Die aktuelle Landes-Bauordnung
6. Die relevanten DIN-Normen u.a. VOB Teil C
7. Die technischen Vorgaben der zuständigen
  Energieversorgungsunternehmen.
8. Die aktuellen Bestimmungen der Arbeitskreises
Maschinen und Elektrotechnik (AMEV)

02.  Allgemeines

Die Angaben in den gesamten Vorbemerkungen und dem LV
entbinden den Bieter nicht von seiner Verpflichtung und
Verantwortung, hinsichtlich der richtigen Auslegung und
der betriebssicheren Funktion, nach den allgemein
anerkannten Regeln der Technik.

Enthalten die Vergabeunterlagen nach Auffassung des
bewerbers Unklarheiten, so hat er unverzüglich den
Auftraggeber vor Angebotsabgabe in Textform darauf
hinzuweisen.

Die für den Einbau bzw. Verlegung vorgesehenen
Werkstoffe,Geräte, sowie sonstiges Zubehör, müssen den
VDE-Vorschriften entsprechen.

Der Nachweis ist durch den AN vor dem Einbau zu führen.

Ursprungsländer der Geräte und Materialien sind, bei
Bedarf, durch den AN zu benennen.

03.  Preisbildung

Die Einheitspreise sind grundsätzlich Festpreise
einschließlich der notwendigen Kleinmaterialien. Die
Lieferung des Materials einschl. aller zugehörigen
Teile und Kleinmaterialien hat in erstklassiger
Qualität zu erfolgen. Die fachgerechte und
betriebsfertige Montage einschl. aller Zuschläge,
Abgaben und Auslagen sowie Nebenleistungen sind in die
Einheitspreise einzukalkulieren.

*Hinweis*
(ZTV) BAUSTELLEINRICHTUNG:

1. Normen, Richtlinien, Vorschriften, Verordnungen

Der Ausschreibung liegt die VOB, Teil C, neueste
Ausgabe,
mit den dort aufgeführten "Allgemeinen
Technischen Vertragsbedingungen für Bauleistungen
(ATV)" zugrunde.

Im Besonderen:
-  DIN 18299 - Allgemeine Regelungen für Bauarbeiten
jeder Art
-  DIN 18451 - Gerüstarbeiten (ATV) mit den darin
aufgeführten DIN-Normen
-  BetrSichV
- Die jeweils gültigen TRGS
- Sämtliche Unfallverhütungsvorschriften und die Regeln
der Bauberufsgenossenschaften
- Die jeweils gültigen Abfallentsorgungsbestimmungen

Die Ausführung der vertraglichen Leistungen hat in
Übereinstimmung mit den DIN-Normen, den Fachregeln der
Verbände, den Verordnungen der Baubehörden sowie den
Hinweisen des Werkstofflieferanten zu erfolgen. Sie
gelten vollinhaltlich als Ergänzung der
Leistungsbeschreibung.

Soweit in der Leistungsbeschreibung auf Technische
Spezifikationen (z.B. nationale Normen, mit denen
europäische Normen umgesetzt werden, europäische
technische Zulassungen, gemeinsame technische
Spezifikationen, internationale Normen) Bezug genommen
wird, werden auch ohne den ausdrücklichen Zusatz: "oder
gleichwertig" immer gleichwertige Technische
Spezifikationen in Bezug genommen.

2. Ausführung:

2.1 Allgemeines:

Es wird empfohlen, dass sich der Bieter vor
Angebotsabgabe mit der Örtlichkeit genauestens vertraut
macht und die im beiliegenden Lageplan bzw.
Baustelleneinrichtungsplan ersichtlichen Flächen auf
ihre Eignung und Größe überprüft.

Auf die Hinweise des Bauherrn ist bei der Planung
der Einrichtung der Baustelle Rücksicht zu nehmen.

Für die Bauarbeiten dürfen nur lärmgeschützte Maschinen
und Geräte eingesetzt werden.

Der Bieter hat in der Wahl der Baustelleneinrichtung
freie Hand, jedoch ist die Anordnung und der Einsatz
aller Einrichtungen und Maschinen so zu gestalten, dass
entsprechend den Platzverhältnissen ein reibungsloser
Ablauf der Bauarbeiten gewährleistet ist.

Vor Auftragsvergabe ist ein vom AN erstellter
Baustelleneinrichtungsplan vorzulegen.
Dieser soll eine Liste der Großbaugeräte enthalten, die
auf der Baustelle eingesetzt werden sollen und gilt als
fester Bestandteil des Auftrags.

Die vorgesehene Art der Arbeits- und Schutzgerüste ist
anzugeben und die Gerüststellung (Kosten der
Erstellung, Unterhaltung sowie der Abbau) ist in die
Einheitspreise einzukalkulieren.
Das vom AN zu stellende Gerüst ist nach Beendigung der
Leistung des AN zu demontieren und dient
nicht für Folgegewerke (nur für Leistung
des AN).

Bauseits wird durch das Gewerk Baustelleneinrichtung
der
Bauwasseranschluss, sowie Baustromanschluss
hergestellt.
Ebenfalls bauseits werden die Baustromendverteiler
gestellt.
Die Leitungen für Strom, Wasser und Abwasser sind ab
EVU-Anschluss durch den AN zu erbringen.

Die erforderlichen Anschlüsse an die bauseitigen
Verteilerkästen
und Weiterführung der Leitungen innerhalb des Baufeldes
gehören zur Leistung des Auftragnehmers und sind in
die Einheitspreise einzukalkulieren.

Abrechnung von anfallenden Kosten für Strom, Wasser und
Abwasser siehe Vorbemerkungen bzw. EVM-Blätter etc.

Für die Versorgungsleitungen und Anschlüsse hat der AN
auf seine Kosten die nötigen Sicherheitseinrichtungen
sowie Frost- und Wetterschutzvorrichtungen zu erstellen
und während der Gesamtbauzeit zu unterhalten.

Die Baustelleneinrichtung hat auch für eventuell
anfallende
Taglohnarbeiten kostenlos zur Verfügung zu stehen.

In die Beträge für die Baustelleneinrichtung sind alle
Haupt- und Nebenkosten einzukalkulieren.
Nachforderungen sind auch bei Änderung der
Baustelleneinrichtung ausgeschlossen.

Die Aufstellung von Diesel- und Kraftstoffbehältern
o.ä. kann nur in Abstimmung mit der Bauleitung erfolgen
und muss den einschlägigen Sicherheitsbestimmungen
entsprechen.
Hierzu ist grundsätzlich eine öffentlich behördliche
Genehmigung einzuholen.

Nach Beendigung der Bauarbeiten ist das Gelände
vollständig zu reinigen und sämtliche  Einbauten der
Baustelleneinrichtung, z. B. Fundamente für Container
usw., auch unter Geländeoberkante, zu beseitigen.

Der Auftragnehmer ist verpflichtet,
Nachfolgeunternehmern Maschinenbeihilfe, z.B.
Kraneinsatz, zu gewähren, sofern dies mit seinem
eigenen Arbeitsablauf abstimmbar ist.
Die Verrechnung hierfür anfallender Kosten hat der
Auftragnehmer mit dem Nachfolgeunternehmer direkt
abzurechnen.

2.2 Ferner ist zu berücksichtigen:

- Die Lage von vorhandenen Versorgungs- und
sonstiger Leitungen ist vor Beginn der Arbeiten mit den
hierfür zuständigen Stellen festzustellen und die
entsprechend erforderlichen Schutzmaßnahmen sind zu
treffen.

- Fußgänger- und Fahrverkehr dürfen nicht behindert
werden.

- Feuerwehrzufahrten, Notausgänge der Gebäude und
Hydranten sind stets freizuhalten.

- Lasten dürfen mit Kran nur innerhalb des Baufeldes
befördert werden, jedoch nicht über die vorhandenen
Straßen und Wege.

- Zufahrtsstraßen zur Baustelle sind durch den AN
ständig sauberzuhalten.

- Grün- und Gartenanlagen sind zu schützen und von
Verschmutzungen freizuhalten.

*Hinweis*
(ZTV) ABBRUCHARBEITEN:

1.  Normen, Richtlinien, Vorschriften, Verordnungen:

Der Ausschreibung liegt die VOB, Teil C, neueste
Ausgabe, mit den dort aufgeführten "Allgemeinen
Technischen Vertragsbedingungen für Bauleistungen
(ATV)" zugrunde.

Im Besonderen:
- DIN 18459 - Abbruch- und Rückbauarbeiten mit den
darin aufgeführten DIN-Normen
- DIN 18299 - Allgemeine Regelungen für Bauarbeiten
jeder Art
- Die jeweils gültigen TRGS
- Sämtliche Unfallverhütungsvorschriften und die
Regeln der Bauberufsgenossenschaften
- Die jeweils gültigen Abfallentsorgungsbestimmungen

Mitgeltende Normen:
-  DIN 4420 Arbeits- und Schutzgerüste
-  DIN 165 Faserdämmstoffe für das Bauwesen

Die Ausführung der vertraglichen Leistungen hat in
Übereinstimmung mit den DIN-Normen, den Fachregeln
der
Verbände, den Verordnungen der Baubehörden sowie den
Hinweisen des Werkstofflieferanten zu erfolgen.
Sie gelten vollinhaltlich als Ergänzung der
Leistungsbeschreibung.

Soweit in der Leistungsbeschreibung auf Technische
Spezifikationen (z.B. nationale Normen, mit denen
europäische Normen umgesetzt werden, europäische
technische Zulassungen, gemeinsame technische
Spezifikationen, internationale Normen) Bezug genommen
wird, werden auch ohne den ausdrücklichen
Zusatz: "oder
gleichwertig" immer gleichwertige Technische
Spezifikationen in Bezug genommen.

2.  Ausführung

2.1  Abbruch

Die Positionen für Abbruch- und Rückbauarbeiten sind
grundsätzlich einschließlich aller Kosten für
Arbeitsschutzmaßnahmen, Schutzmaßnahmen der
angrenzenden Bauteile und Transportkosten zu
kalkulieren, sofern in der Einzelposition nichts
anderes ausdrücklich beschrieben ist.
Bei vollständigem Rückbau/Abbruch gilt dies auch für
die notwendigen Fassadengerüste mit
Seitenschutzerhöhung im Dachrandbereich.

Sofern in den Einzelpositionen nichts anderes
angegebenist, ist das Abbruchmaterial  vom AN
fachgerecht
zu trennen und der bestimmungsgerechten Entsorgung
zuzuführen.
Der Abbruch, Abtransport einschließlich
deponiegerechtes Zerkleinern sowie Aufladen und die
Entsorgungsgebühren sind in die Einheitspreise
einzukalkulieren, sofern diese nicht gesondert im LV
ausgewiesen sind.
Sämtliche Schnitte für die Zerlegung zwecks Ausbau und
Abtransport etc. sind einzukalkulieren und werden
nicht
gesondert vergütet.

Bei den Arbeiten im Bereich von abgehängten Decken,
Installationsschächten u. dgl. sind die Rückbauarbeiten
mit Schadstoffentsorgung der Installationsgewerke
Elektro, Heizung, Lüftung und Sanitär zu
berücksichtigen und im Bedarfsfall rechtzeitig vorab
über die Bauleitung abzustimmen. Dieser Aufwand ist
einzukalkulieren.

Angrenzende Gebäudeteile, verbleibende Einbauten u.
dgl. sind mit geeigneten Maßnahmen zu schützen.
Verbleibende Installationen werden durch die
Installationsgewerke geschützt. Diese Maßnahmen sind
vor
Beginn der Arbeiten mit der Bauleitung abzustimmen.

Das Herstellen der Abdeckungen und Umwehrungen von
durch den Abbruch entstehenden Öffnungen und
Belassen
zum Mitbenutzen durch andere Unternehmer über die
eigene Benutzungsdauer hinaus bis zum
Gefahrenende ist als Nebenleistung in die
Einheitspreise einzukalkulieren. Abdeckungen sind durchtrittsicher und
unverschieblich herzustellen.

2.2  Schadstoffsanierung

Zur Durchfuhrung von Arbeiten in kontaminierten
Bereichen hat
der Unternehmer die vom Auftraggeber im Arbeits- und
Sicherheitsplan festgelegten Maßnahmen einzuhalten.
Davon unberührt bleibt die Ermittlungspflicht durch den
Unternehmer, insbesondere beim unvorhergesehenen
Auftreten von Gefahrstoffen.

Arbeiten in kontaminierten Bereichen sind unter
Beachtung der BGRegel
"Kontaminierte Bereichen " (BGR 128) durchzuführen.
Es wird empfohlen, vor Aufnahme der Arbeiten die
zuständige
Berufsgenossenschaft zur Beratung in Fragen der
Sicherheit
und des Gesundheitschutzes hinzuzuziehen.

Nach Probeentnahme und Analyse wird die entsprechende
Entsorgung durch den AN veranlasst.

Erforderliche Schadstoffsanierung darf nur durch eine
Fachfirma mit Zulassung nach der
Gefahrstoffverordnung
unter erhöhten Vorsichtsmaßnahmen nach TRGS 519, 521,
524, 905 und BGR 128 bzw. den jeweils
gültigen TRGS durchgeführt werden.
Entsprechende Eignungsnachweise sind mit
Angebotsabgabe vorzulegen.

Die Deponien sind mit Abgabe des Angebots detailliert
anzugeben.

Bei der Ausführung der Abbrucharbeiten ist unbedingt
zu beachten, dass vor durchzuführendem
Schadstoff-Ausbau keinerlei Bauteile, die die
belasteten Bauteile berühren/durchdringen, abgebrochen
werden dürfen.
Der Abbruch dieser Bauteile erfolgt im Rahmen des bzw.
nach erfolgtem Schadstoff-Ausbau, die Arbeiten
sind über die Bauleitung abzustimmen.
Ebenfalls werden alle das Gebäude nach außen
abschließenden Bauteile wie Fenster, Türen etc. erst
nach erfolgtem Schadstoff-Ausbau abgebrochen.

2.3 Entsorgung

Die Analytik und Einstufung erfolgt durch den
Auftraggeber erfolgt, sofern in den jeweiligen
Positionen keine
abweichenden Festlegungen getroffen sind.

Das bei den Abbrucharbeiten anfallende Material ist
vom AN entsprechend den Entsorgungskriterien zu
trennen und
entsorgen.
Die Einheitspreise beinhalten die Kosten für die
Entsorgung des anfallenden Schuttmaterials (Transport
und Kippgebühr), sofern in den jeweiligen Positionen
keine abweichenden Festlegungen getroffen sind.
Das gewonnene Abbruchgut ist gemäß LAGA-Richtlinie zu
entsorgen. In alle Positionen ist die Entsorgung
von
Material bis einschließlich LAGA-Klasse Z1.2
einzukalkulieren, es gelten die jeweiligen
Positionsangaben.
Die entsprechenden Deponie-Nachweise sind vorzulegen.

Besondere Beschränkungen für die Beseitigung von
Abwasser und Abfällen:
Die Entsorgung hat entsprechend den
Satzungen/Richtlinien der zuständigen Stadt bzw. des
Landkreises zu erfolgen. Bei Widerspruch zu den
Vorbemerkungen des Leistungsverzeichnisses gelten für
die Entsorgung diese Vorschriften.

Sämtliche Entsorgungsnachweise für Schadstoffe und
unbelastetes Schuttmaterial sind der Schlussrechnung
beizufügen.

2.4 Bauseitige Vorleistungen

Die Baustelle wird vor Beginn der Arbeiten bauseits
freigeschaltet.
Die Freischaltung sämtlicher Ver- und Entsorgungen ist
durch den AN eigenverantwortlich als schriftliche
Vorlage vor Beginn der Arbeiten anzufordern.

Außerdem ist die Lage von vorhandenen Versorgungs- und
sonstiger Leitungen vor Beginn der Arbeiten mit
den
hierfür zuständigen Stellen festzustellen, die
erforderlichen Schutzmaßnahmen sind zu treffen.

Sonstige Abstimmungen bezüglich Einbauten,
Installationen u. dgl. bezüglich Schutzmaßnahmen,
Terminen
etc. haben im Rahmen der wöchentlichen
Koordinationsgespräche rechtzeitig vorab zu erfolgen.

Baustelleneinrichtung und sonstige Vorleistungen siehe
Vorbemerkungen.

5.  Abrechnung

Die Abrechnung erfolgt analog DIN 18 459, Abschnitt 5,
sofern in den Einzelpositionen und nachfolgend
nichts
anderes angegeben ist.

*Hinweis*
(ZTV) ERDARBEITEN:

1. Normen, Richtlinien, Vorschriften, Verordnungen

Der Ausschreibung liegt die VOB, Teil C, neueste
Ausgabe, mit den dort aufgeführten "Allgemeinen
Technischen Vertragsbedingungen für Bauleistungen
(ATV)" zugrunde.

Im besonderen:
- DIN 18300 - Erdarbeiten
- DIN 18299 - Allgemeine Regelungen für Bauarbeiten
aller Art

2. Ausführung

Baugrundverhältnisse und Gründungsfestlegungen gemäß
entsprechenden vorhandenen Unterlagen wie
Bodengutachten vom 25.09.2017.
Diese liegen bei.

Alle Informationen, Hinweise und Empfehlungen zur
Gründung sind zu beachten.

Die Gründungssohle muss vom Bodengutachter abgenommen
werden.

Für eventuelle Zwischenlagerung von nichtbindigen und
zum Verfüllen geeigneten Bodenmassen sind die
Anordnungen der Bauleitung maßgebend. Falsch gelagerter
Boden ist auf Kosten des AN umzusetzen.

Sollten vom AN sensorische Besonderheiten des
Erdaushubs bemerkt werden (Farbe/ Geruch), so sind die
Arbeiten sofort zu unterbrechen und die Bauleitung ist
unverzüglich zu verständigen.

Die Feinplanie der Aushubsohle sowie der Aushub der
Schutzschicht der Gründungssohle darf erst unmittelbar
vor Einbau der Sauberkeitsschicht bzw. der
Bodenersatzkörper ausgeführt werden, d. h. die
Aushubsohle ist u.a. vor Wassereintritt zu schützen.

Ein Wiedereinfüllen zu tief abgetragener
Gründungssohlen mit Boden ist nicht zulässig.
Hierfür darf nur Magerbeton verwendet werden.
Die dadurch entstandenen Kosten gehen zu Lasten des AN.

*Hinweis*
(ZTV) BETON- UND STAHLBETONARBEITEN:

1. Normen, Richtlinien, Vorschriften, Verordnungen

Der Ausschreibung liegt die VOB, Teil C, neueste
Fassung, mit den  dort aufgeführten "Allgemeinen
Technischen Vertragsbedingungen für Bauleistungen
(ATV)" zugrunde.

Im Besonderen:
- DIN 18331 - Beton- und Stahlbetonarbeiten mit den
darin
aufgeführten DIN-Normen
- DIN 18299 - Allgemeine Regelungen für Bauarbeiten
jeder Art
- DIN 4123 - Ausschachtungen, Gründungen und
Unterfangungen im Bereich bestehender Gebäude
- DIN 4124 - Baugruben und Gräben
- DIN 4235 - Verdichten von Beton durch Rütteln
- DIN 18801 - Stahl im Hochbau
- DIN 18335 - Stahlbauarbeiten
- DIN 18353 - Estricharbeiten
- DIN 4102 - Brandverhalten von Baustoffen und
Bauteilen bzw.
- DIN EN 13501 - Klassifizierung von Bauprodukten und
Bauarten zu ihrem Brandverhalten
- DIN 4420 - Arbeits- und Schutzgerüste
- DIN 18202 - Toleranzen im Hochbau
- Die jeweils gültigen TRGS
- Sämtliche Unfallverhütungsvorschriften und die Regeln
der Bauberufsgenossenschaften
- Die jeweils gültigen Abfallentsorgungsbestimmungen

Nachfolgende Merkblätter und Unterlagen gelten
ebenfalls (jeweils in der neuesten Fassung) und sind
bei der Angebotserstellung sowie der Ausführungen der
Arbeiten zu berücksichtigen:
- DAfStb-Richtlinie "Schutz und Instandsetzung von
Betonbauteilen", Teil 1-4, Fassung Oktober 2001,
Herausgeber Deutscher Ausschuss für Stahlbeton
- DAfStb-Richtlinie "Nachbehandlung von Beton",
Fassung Februar 1984,
Herausgeber: Deutscher Ausschuss für Stahlbeton
- DAfStb-Richtlinie "Wasserundurchlässige Bauteile aus
Beton" (WU-Richtlinie),
Herausgeber: Deutscher Ausschuss für Stahlbeton
- Merkblatt "Sichtbeton",
Herausgeber: Deutscher Beton- und Bautechnikverein
e.V., Wiesbaden
- Merkblatt "Fugenausbildung für ausgewählte Baukörper
aus Beton", Fassung April 2001,
Herausgeber: Deutscher Beton-Verein, Wiesbaden
- Merkblatt "Verpreßte Injektionsschläuche für
Arbeitsfugen", Fassung Juni 1996,
Herausgeber: Deutscher Beton-Verein, Wiesbaden
- Merkblatt "Quellfähige Fugeneinlagen für
Arbeitsfugen", Fassung Februar 1999,
Herausgeber: Deutscher Beton-Verein, Wiesbaden
- Merkblatt über Sichtbetonflächen von Fertigteilen aus
Beton und Stahlbeton, Fassung Februar 1999,
Herausgeber: Fachvereinigung Deutscher
Betonfertigteilbau e.V., Bonn
- Merkblatt "Betone mit besonderen Eigenschaften",
Herausgeber: Bundesverband der Deutschen
Zementindustrie e.V., Köln

Die Ausführung der vertraglichen Leistungen hat in
Übereinstimmung mit den DIN-Normen, den Fachregeln
der
Verbände, den Verordnungen der Baubehörden sowie den
Hinweisen des Werkstofflieferanten zu erfolgen.
Sie gelten vollinhaltlich als Ergänzung der
Leistungsbeschreibung.

Soweit in der Leistungsbeschreibung auf Technische
Spezifikationen (z.B. nationale Normen, mit denen
europäische Normen umgesetzt werden, europäische
technische Zulassungen, gemeinsame technische
Spezifikationen, internationale Normen) Bezug genommen
wird, werden auch ohne den ausdrücklichen Zusatz: "oder
gleichwertig" immer gleichwertige Technische
Spezifikationen in Bezug genommen.

2. Ausführung

2.1 Es kommen Betone bis Güte C30/37 XC4 bzw.
gemäß Positionsangabe zur Ausführung.
Die Prüfung ist nach DIN 1048 und die Güteüberwachung
nach DIN 1084 durchzuführen.

Zur Anpassung an jahreszeitlich bedingte
Temperaturschwankungen sind entsprechend modifizierte
Betonzusammensetzungen zu entwerfen und in den
Erstprüfungen nachzuweisen.

Zur Überprüfung der maßgebenden Frisch- und
Festbetoneigenschaften wird der Beton in die
Überwachungsklasse 2 eingestuft, sofern im LV-Text
nicht anders angegeben.
Dies bedeutet zusätzlich zur Eigenüberwachung die
Überwachung durch eine dafür anerkannte
Überwachungsstelle (Fremdüberwachung). Die Baustelle
ist unter Angabe von "DIN 1045-3" und der
Überwachungsstelle zu kennzeichnen.
Die Anforderungen zur werksseitigen Qualitätssicherung
entsprechend DIN EN 206-1 und DIN 1045-2 sind zu
beachten.

Die Übereinstimmung mit den technischen Regeln wird
durch das Übereinstimmungskennzeichen dokumentiert,
für
das Kennzeichnungspflicht besteht und der Hersteller
verantwortlich ist. Für alle Bauteile hat der AN ohne
besondere Aufforderung alle erforderlichen
Güteschutznachweise, Prüfzeugnisse und
Eignungsnachweise vorzulegen.

2.2 Der Auftragnehmer darf mit dem Betonieren der
Fundamente, Bodenplatten usw. erst beginnen, wenn der
Baugrund vom Statiker bzw. Prüfstatiker oder dem
Geologen geprüft und freigegeben ist.

Sollte der AN wegen der Tragfähigkeit des Baugrundes
Bedenken haben, so hat er dies sofort der Bauleitung,
dem Statiker bzw. dem Prüfstatiker oder dem Geologen
schriftlich mitzuteilen.

2.3 Sollten sich bei der Prüfung der Betonbauteile
Minderfestigkeiten herausstellen, behält sich die
Bauleitung alle Maßnahmen zur Beseitigung der durch die
Minderfestigkeit verursachten Schäden und
Gebrauchseinschränkungen vor.
Die dann von der Bauleitung angeordneten Maßnahmen
sind
vom AN ohne besondere Vergütung durchzuführen.

2.4 Betonierfugen sind im Einvernehmen mit der
Bauleitung bzw. dem Statiker anzuordnen.
Die für die Erstellung der Bewehrungspläne maßgeblichen
Arbeitsfugen werden vom Tragwerksplaner aus seiner
Erfahrung festgelegt.

Rüttelgassen werden in den Bewehrungsplänen nicht
angegeben. Die Gassen sind durch das Veschieben der
Bewehrung herzustellen. Die erforderlichen Abstände der
Gassen sind vom AN eigenverantwortlich festzulegen.

Beim Wand-, Stützen und Bodenanschluss ist bei einer
freien Fallhöhe > 1 m eine Anschlussmischung zu
verwenden. Für die Anschlussmischung ist eine
Betonzusammensetzung mit einem Größtkorn von max. 8
mm
vorzusehen.

2.5 Die Ausschalfristen werden erheblich von der
Festigkeitsentwicklung des Betons, die von der
Zementgüte und der Nachbehandlung abhängt,
beeinflusst.

Minimale Ausschalfristen sind in DIN 1045, Tab. 8,
Abschnitt 12.3.1, angegeben. Hiernach ist vom AN die
ausreichende Festigkeit des Betons festzustellen.
Darüber hinaus ist die Betonfestigkeit zum Zeitpunkt
der Entfernung der Hilfsunterstützungen zu
dokumentieren.

2.6 Vorgefertigte Bewehrungsanschlüsse dürfen nur
nach
Abstimmung mit dem Tragwerksplaner verwendet werden.
Bei Wänden sind die Spannlöcher wasserdicht zu
schließen.

2.7 Sollte bei verschiedenen Positionen der Hinweis
"Ausführung in glattem oder anderem Sichtbeton"
enthalten sein, so ist die entsprechende Sichtschalung
in den Preis einzurechnen und wird nicht mehr besonders
vergütet, sofern in der Einzelposition nicht anderes
angegeben ist.

Auf einen einwandfreien, sauberen Übergang bei Stützen/
Unterzüge bzw. Stützen/Wände ist besonders zu achten.

Alle Kanten sind durch Dreikantleisten zu brechen,
sofern in den Schalplänen bzw. Positionen keine andere
Angabe eingetragen ist.
Betongrate sind sofort nach dem Ausschalen abzustoßen.

Die Oberfläche muß sich als Untergrund für Putz,
Abdichtung, Anstrich bzw. Oberflächenbeschichtung usw.
eignen.
Der Beton muß eine glatte, gleichmäßige und nesterfreie
Oberfläche aufweisen.
Eventuell vorhandene Nester und freiliegende
Bewehrungsstähle dürfen erst nach Rücksprache mit der
Bauleitung geschlossen werden.

Für Sichtbeton mit normalen Anforderungen SB2
gelten gemäß DBV-Merkblatt "Sichtbeton" für die
Oberflächenbeschaffenheit:
-  Textur Klasse T2
-  Porigkeit Klasse P2 bzw. P1 (Schalungsabhängig)
-  Farbtongleichmäßigkeit Klasse FT2
-  Arbeits- und Schalhautfugen Klasse AF2
-  Ebenheit E1
-  Schalhaut Klasse SHK2
(glatte, geschlossene Betonoberfläche)
als Mindestforderung
bzw. Anforderungen gemäß Positionsangaben.

Sämtliche Sichtbetonflächen sind besonders sorgfältig
auszuführen.
Sichtbetonflächen sind gemäß dem neuen Merkblatt
"Sichtbeton" des Dt. Beton- und Bautechnik-Verein e.V.
auszuführen. Stahlbetonbauteile in Sichtbetonqualität
sind zur Erhöhung der Oberflächenqualität aus
selbstverdichtendem Fließbeton herzustellen.
Es dürfen keine Schalöle oder -wachse verwendet
werden,
Silikatverbindungen sind zugelassen.

Sichbetonflächen müssen grundsätzlich eine
gleichmässige Färbung aufweisen, da ein Anstrich nicht
vorgesehen ist.
Arbeitsfugen sind mit gehobelten Latten exakt
auszuführen.
Sichtbetondetails sind vor Ausführung mit der
Bauleitung abzustimmen.

2.8 Für Planschalung ist nur neues Material zu
verwenden, eine fugenfreie Oberfläche ist zu erbringen.

Für raue Brettschalung muss sich die Länge der
Schalbretter nach der lichten Weite der Decken, Stützen
und Unterzüge richten; sie dürfen nicht gestoßen werden
und müssen durchweg eine einheitliche Breite von ca. 12
cm haben. Die Schalung ist in rauer Nut- und
Federschalung auszuführen. Die Schalbrettrichtung ist
nach Plänen bzw. nach Angabe der Bauleitung
auszuführen.

Bei Ortbetonteilen, die in Verbindung mit
Betonfertigteilen
betoniert werden, ist die Schalung in
Anpassung an die Fertigteile auszuführen.

2.9 Die Verwendung von Schalöl usw. bedarf der
Zustimmung durch die Bauleitung.
Falls diese Mittel zur Anwendung gelangen, so sind
ausschließlich wasserlösliche Trennmittel zu verwenden,
welche spätere Putze, Anstriche, Isolierungen usw.
nicht durch Verfärbungen, Reiben, Abplatzen usw.
beeinflussen.

Trennmittel müssen vor Einbringen des Baustahls auf die
Schalhaut aufgetragen werden.

Nacharbeiten, z.B. Reinigen von Betonflächen,
insbesondere bei Sichtbeton, gehen zu Lasten des
Auftragnehmers.

2.10 Hinsichtlich Wahl der Abstandshalter ist das
entsprechende Merkblatt des Deutschen Betonvereins zu
beachten.
Abstandshalter sind gleichmäßig auf der Betonfläche zu
verteilen, sie müssen vor der Betonoberfläche in einer
konusförmigen Betonausnehmung enden. Wird die
Betonoberfläche nicht weiterbehandelt, so sind die
Öffnungen mit Kunstharzmörtel auszustopfen und mit
einem Stopfen aus Kunststoff (Standard, in EP
enthalten) bzw. Zementfaser (Zulageposition) zu
schließen.
Wird die Betonoberfläche gestrichen, so sind die Löcher
mit Kunstharzmörtel sauber und flächenbündig zu
verspachteln (Standard, in EP enthalten).

Durchgehende Kunststoffleisten sind nur nach
Rücksprache mit dem Tragwerksplaner zulässig.

Für Sichtbetonaußenflächen sind
Dreikant-Flächenabstandshalter mit Haken zu verwenden.

2.11 Bei Brandwänden, Installations- und
Aufzugschachtwänden sind die Löcher der Abstandshalter
mit Stopfen aus Zementfaser zu verschließen.

2.12 Für Fertigteile aus Stahlbeton gelten sinngemäß
die vorbeschriebenen Bedingungen. Verbindungs- und
Befestigungsmittel (auch in Ortbeton) sind als
Nebenleistung einzukalkulieren.
Für Fertigteile werden bauseits die Architektenpläne
bereitgestellt. Alle anderen Unterlagen sind vom AN zu
erstellen. Für die Ausführung sind im Rahmen seiner
Vertragsleistungen vom AN die statische Berechnung, die
Konstruktions- und Werkstattzeichnungen zu liefern, die
gesamte technische Bearbeitung ist mit dem Architekten
abzustimmen. Die statische Berechnung und die
Werkstattzeichungen sind rechtzeitig in 3-facher
Ausfertigung an den Prüfingenieur weiterzuleiten.
Diese Leistungen sind in die Einheitspreise
einzukalkulieren.

2.13 Der AN hat in die Baustelleneinrichtung
einzukalkulieren, dass während der gesamten Bauzeit
eine Biegevorrichtung für Rundstahl und Baustahlmatten
vorhanden ist, so dass Bewehrung nach Angaben der
Baustellenkontrollen (Bauleitung, Statiker,
Prüfingenieur) jederzeit hergestellt werden kann.
Der Stab- und Mattenstahl ist in den entsprechenden
Positionen abzurechnen.

2.14 Sämtliche an die Außenluft angrenzenden
Betonteile sind mit einer Wärrmedämmung gemäß EnEV
(als
Putzträger geeignet) zu versehen, Vergütung gemäß
separater Position.

2.15 Es ist Sache des AN, rechtzeitig den
Statiker/Prüfstatiker zur Abnahme von Stahl, Bewehrung
etc. zu benachrichtigen.

2.16 Durchbrüche und Aussparungen sind bei der
Herstellung der Wände und Decken zu berücksichtigen.
Das nachträgliche Bohren von Durchbrüchen ist
prinzipiell nicht gestattet.
Sollte die nachträgliche Herstellung eines Durchbruches
dennoch erforderlich werden, darf dies nur nach
Freigabe und in Abstimmung mit dem AG/Architekt, der
Bauüberwachung, dem Statiker und ggf. dem Prüfstatiker
erfolgen. Die Abstimmung erfolgt über den AN.

3. Zusätzliche Nebenleistungen ohne besondere
Vergütung:

3.1 Das Einlegen von Dreikantleisten, Dübeln,
Wassernasen usw. ist in den Einheitspreisen enthalten,
jedoch ist deren Anordnung und Ausführung jeweils mit
der Bauleitung festzulegen.
Ebenfalls im Preis enthalten ist das Einlegen von
Steckeisen bei allen Wand- und Stützenpositionen.

3.2 Sollten beim Aufmaß der Stahlbetonarbeiten trotz
der Hinweise bei den Einzelpositionen Unklarheiten
entstehen, so wird immer nur nach dem einfachen
Betonvolumen abgerechnet.
Deckengleiche Unterzüge werden nicht vergütet.

3.3 Bauteile, deren Trag- und Standsicherheit nicht
gewährleistet ist, sind durch geeignete, fachgerechte
Maßnahmen (Absprießungen, Aussteifungen usw.) zu
sichern. Dies gilt auch sinngemäß für Bauteile, deren
Standsicherheit nur im Zusammenhang mit anderen
Bauteilen gewährleistet ist.

Die statische Berechnung für das Tragwerk ist für den
Endzustand durchgeführt. Es werden keine zusätzlichen
Lasten aus evtl. Bauzuständen eingerechnet.
Alle für den Montagezustand erforderlichen
Schalungen, Abstützungen und Verbände sowie deren
Kraftweiterleitung bis in die Fundamente, Schutz- und
Arbeitsgerüste sind durch den AN nachzuweisen und in
die EP einzukalkulieren.
Es werden bauseits keine Hebezeuge und Montagehilfen
zur Verfügung gestellt.

3.4 Die Betongüte ist laufend nach DIN 1045, Abschnitt
7, zu prüfen. Die dort geforderten Probewürfel sind von
einem amtlich anerkannten Institut prüfen zu lassen.

Die Ergebnisse sind ständig und aktuell der Bauleitung
und dem Statiker vorzulegen. Anfallende Kosten hat der
Unternehmer zu tragen.

3.5 Vorsorge- und Schutzmaßnahmen für das
Betonieren
unter +5>C Lufttemperatur (siehe DIN 1045 - Beton- und
Stahlbeton, Bemessung und Ausführung) und zusätzliche
Maßnahmen für die Weiterarbeiten bei Frost und Schnee.

Der Bieter übernimmt die volle Haftung und Gewähr für
diese Arbeiten.

3.6 Das Vorhalten von Abdeckungen und
Umwehrungen
entsprechend den Unfallverhütungsvorschriften an allen
Bauteilen, z. B. auch an Gruben, Kanälen, Schächten
usw., während der gesamten Bauzeit bzw. bis zum Einbau
der bauseitigen Schutzeinrichtungen (Gitterroste,
Geländer).

Umbau von Gerüsten, Abdeckungen, Umwehrungen,
Aufenthalts- und Lagerräumen, Einrichtungen usw., die
bedingt durch den Bauablauf notwendig werden.

Umbau von Gerüsten, Umwehrungen, Abdeckungen und
dergleichen für Nutzungszwecke anderer Unternehmer
während der Rohbauarbeiten.

3.7 Anfertigen von Elementplänen für
Fertigteil-Elemente wie Treppenläufe und -Stege.

Herstellen der Werkpläne für den Schalungsbau, soweit
erforderlich und vom Statiker oder dem Bauleiter
angeordnet.

4. Bauseitige Leistungen

Siehe Vorbemerkungen

5. Aufmaß und Abrechnung

5.1 Die Schalung der Betonbauteile ist in die
jeweilige Position mit einzukalkulieren, sofern hierfür
keine Positionen ausgewiesen sind.

5.2 Grundsätzlich erfolgt die Vergütung der Bewehrung
in einer gesonderten Position.
Betonstahl wird nach den geprüften Netto-Stahllisten
abgerechnet.
Die Gewichtsermittlung erfolgt nach theoretischem
Gewicht (kein Handelsgewicht).

Verschnitt, Unterstützungen, Abstandshalter, Spann-,
Rödel- und Bindedrähte und Bewehrungsanschlüsse
entsprechend der Arbeitsfugen sind in die
Einheitspreise
einzukalkulieren und werden nicht
besonders vergütet.

5.3 Der Beton der Decken, Podestplatten usw. wird im
Bereich der Unter- und Oberzüge durchgemessen. Bei der
Abrechnung von Unter- und Oberzügen wird der
außerhalb der Deckenplatte liegende Teil in Ansatz
gebracht.

### Titel 01 RÜCKBAU GELÄNDE / HOFFLÄCHE

*Hinweis*
Bei den nachfolgenden Rückbauarbeiten gelten wenn nicht
anders beschrieben folgende Parameter:

Entsorgung:
Bei der Entsorgung anfallende Schutttransporte  sind
in die
Einheitspreise einzukalkulieren.
Es werden bauseits keine Container gestellt.

**01.1 Grünschnitt / Roden**
Grünschnitt/Roden von Sträuchern, Jungbäumen und
Gewächsen aller Art bis ca. 5,00 m Höhe, Roden von
Wurzelstöcken bis <=15cm Stammdurchmesser einschl.
Verfüllung
Wurzelraum, inkl. Entsorgung.
Deponiegebühren in gesonderter Position.

Abgerechnet wird nach m³ Grünschnitt nach Wiegeschein.
Menge: 5,000 m³

**01.2 Abbruch Betonpflaster**
Abbruch von Betonpflaster d = 8 cm, inkl. Entsorgung.
Deponiegebühren in gesonderter Position.

Abgerechnet wird nach m² Fläche.
Menge: 20,000 m²

**01.3 Abbruch von Betonfläche**
Abbruch von betonierter Hoffläche,
bis ca. 10 cm, (inkl. Entsorgung. Deponiegebühren in
gesonderter Position.

Abgerechnet wird nach m² Fläche.
Menge: 5,000 m²

**01.4 Abbruch von Beton L-Stützwänden**
Abbruch von Beton L-Stützwänden im Außenbereich bis
d = 15 cm, inkl. Fundament und Entsorgung.
Deponiegebühren in gesonderter Position.

Abgerechnet wird nach m³ Abbruch nach Wiegeschein.
Menge: 16,500 m³

**01.5 Abbruch Betonfundamentresten**
Abbruch von Betonfundamentfesten (Punkt und Streifen)
verschiedener Abmessungen,
inkl. Entsorgung. Deponiegebühren in gesonderter
Position.

Abgerechnet wird nach m³ Abbruch nach Wiegeschein.
Menge: 2,400 m³

**01.6 Abbruch von Randsteinen/Tiefboarden**
Abbruch von Randsteinen/Tiefboarden verschiedener
Abmessungen im Außenbereich, inkl. Fundamenten,  inkl.
Entsorgung. Deponiegebühren in gesonderter Position.

Abgerechnet wird nach Laufmeter.
Menge: 2,000 m

### Titel 02 ERDARBEITEN

*Hinweis*
Information zur Kampfmittelsondierung:

Das Projektgebiet war bereits zur Zeit des Zweiten
Weltkrieges
bebaut.

Schifferstadt war im  Zweiten Weltkrieg 33-mal von
Luftangriffen
betroffen. Diese richteten sich, unter Einsatz von
Spreng-,
Brand- und Splitterbomben sowie Bordwaffen, vorrangig
gegen
den Bahnhof (etwa 700 m nördlich) sowie Züge auf den
umliegenden Bahnstrecken. Nach aktuellem Stand liegen
keine
Hinweise vor, dass das Projektgebiet von Bombenabwürfen
oder Bordwaffenbeschuss mit Explosivmunition betroffen
war.
Die Einnahme Schifferstadts erfolgte kampflos am
22./23.03.1945 durch Einheiten der 12th US-Armored
Division.
26.03.1945 feuerten deutsche Einheiten wenige Granaten
auf
Schifferstadt. Die Ausweisung eines potentiellen
Kampfmittelverdachts für die gesamte Gemarkung und
somit
auch des Projektgebietes ist aufgrund der geringen
Intensität
und des großen potentiell beschossenen Gebietes jedoch
nicht
verhältnismäßig. Nach derzeitigem Stand liegen keine
Hinweise
auf Bodenkampfhandlungen im Projektgebiet vor.

Nach aktuellem Stand sind für die Projektfläche keine
weitere
Maßnahmen notwendig.

**02.1 Grasnarbe Dicke 10 cm**
Grasnarbe über Oberboden, nicht brauchbar, lösen,
laden und
transportieren.

Abmessungen: Abtragsdicke im Mittel, D = 10 cm

Die Abrechnung erfolgt nach örtlichem Aufmaß (digitales
Aufmaß oder Wiegeschein).

Entsorgung und Gebühren dafür werden gesondert
vergütet!
Menge: 15,000 m³

**02.2 Oberboden abtragen bis 1,00m ab GOK**
Oberboden, lösen, seitlich lagern zum Wiedereinbau

Abmessungen: Abtragsdicke im Mittel, D = 1,00m

Die Abrechnung erfolgt nach örtlichem Aufmaß (digitales
Aufmaß oder Wiegeschein).

Entsorgung und Gebühren dafür werden gesondert
vergütet!
Menge: 150,000 m³

**02.3 Splitt / Schotter abtragen, seitlich lagern zur Wiederverfüllung, Dicke ca. 35cm**
Splitt / Schotter über tragfähiger Bodenschicht,
lösen, seitlich lagern zur Wiederverfüllung

Abmessungen: Abtragsdicke im Mittel, D = 35 cm

Entfernung zum Lagerort: vor Ort
Menge: 50,000 m³

**02.4 Zulage für Handschachtung für voherige Pos.**
Zulage für Handschachtung für den Abtrag/Schürfe
Oberboden
über tragfähiger Bodenschicht, nicht brauchbar, lösen,
laden
und seitlich lagern.

Abmessungen: Abtragsdicke im Mittel, D = 100cm
Menge: 10,000 m³

**02.5 Wiederverfüllung/Wiederherstellung Hoffläche, Lagermaterial**
Wiederverfüllung des Bodens mit dem Lagermaterial

Auffüllungen im Bereich der Schürfgruben, mit
Lagermaterial,
profilgerecht einbauen und lagenweise verdichten.

Material:
Gelagertes Erdmaterial

Entfernung zum Lagerort:
vor Ort
Menge: 150,000 m³

### Titel 03 ABBRUCH / FREILEGUNG MAUERWERK/FUNDAMENT

**03.1 Demontage Dachziegel**
Demontage von Dachziegel 2-reihig auf
Mauerwerks-Grenzwand zur Erkundung Mauerwerkswand.

seitlich lagern zum Wiedereinsetzen (in separater
Postion)

Höhe: 3-4m

Gerüst/Hubsteiger ist in die Position
miteinzukalkulieren
Menge: 6,000 St

**03.2 Wiedereinbau Dachziegel**
Wiedereinbau der Dachziegeln aus vorheriger Position
inkl. Vermörteln.

Höhe: 3-4m

Gerüst/Hubsteiger ist in die Position
miteinzukalkulieren
Menge: 6,000 St

**03.3 Schürfen an Mauerwerkswänden**
Freilegen von Mauerwerkswänden

In bestehender Mauerwerkswand
(Ziegelmauerwerk,Bruchstein,
o.ä. Wanddicke ca. 20-35 cm) eine vertikale/horizontale
Schürföffnung zur Freilegung des Mauerwerksverbands
herstellen.
Die Öffnung ist in Handarbeit, schonend und staubarm
auszuführen. Inklusive fachgerechtem Aufbruch des
Innen/Außenputzes, des Mauerwerks sowie Aufnahme des
anfallenden Bauschutzes.

Freilegung im oberen Mauerkronenbereich  3-4 Steinlagen

Einschließlich Absicherung der Öffnung gegen Einsturz.

Rücksprache mit der Bauüberwachung/Tragwerksplaner
erforderlich.
Menge: 1,500 m²

**03.4 Schürfen an Fundamenten**
Freilegen von Fundamenten

Unterhalb an bestehender Mauerwerkswand
(Ziegelmauerwerk,Bruchstein, o.ä. Wanddicke ca. 20-35
cm)
eine vertikale/horizontale Schürföffnung zur
Freilegung der
Fundamentierung für Materialerkundung herstellen.Die
Öffnung
ist in Handarbeit, schonend und staubarm auszuführen.

Öffnungsgröße:
Breite Schürfe max. 50cm - Länge Schürfe max. 100cm

Einschließlich Absicherung der Öffnung gegen Einsturz.

Rücksprache mit der Bauüberwachung/Tragwerksplaner
erforderlich.
Menge: 1,500 m²

### Titel 04 ENTSORGUNG / DEPONIEGEBÜHREN

**04.1 Deponiegebühren für sortiertes abgebrochenes Mauerwerk**
Deponiegebühren für das geordnete Ablagern von
sortiertem nicht schadstoffbelastetem abgebrochenem
Mauerwerk, auf einer zugelassenen Deponie.

Die Abrechnung erfolgt nach Wiegeschein der Deponie.

Container für das sortierte Material sind in den EP
einzurechnen.
Es werden bauseits keine Container gestellt.
Menge: 2,000 t

**04.2 Deponiegebühren für Grünschnitt**
wie vor, jedoch Deponiegebühren für das Entsorgen von
Grünschnitt, auf einer zugelassenen Deponie.
Menge: 2,000 t

**04.3 Deponiegebühren für sortiertes abgebrochenen Beton/Stahlbeton**
Deponiegebühren für das geordnete Ablagern von
sortiertem nicht schadstoffbelastetem abgebrochenem
Beton /
Stahlbeton, auf einer zugelassenen Deponie.
Menge: 85,000 t

**04.4 Deponiegebühren für unsortierten Bauschutt**
Deponiegebühren für das geordnete Ablagern von
unsortiertem nicht schadstoffbelastetem abgebrochenem
Bauschutt, auf einer zugelassenen Deponie.
Menge: 5,000 t

**04.5 Deponiegebühren für Splitt / Schotter**
Abgetragener Splitt / Schotter entsorgen, inkl.
Gebühren.

Die Abrechnung erfolgt nach örtlichem Aufmaß (digitales
Aufmaß oder Wiegeschein).

Die Entsorgungsnachweise sind vorzulegen.
Menge: 75,000 t

**04.6 Abgetragene Grasnarbe / Bewuchs mit Durchwurzelung entsorgen**
Abgetragenen Grasnarbe / Bewuchs mit Wurzeln entsorgen,
inkl. Gebühren.

Die Abrechnung erfolgt nach örtlichem Aufmaß (digitales
Aufmaß oder Wiegeschein).

Die Entsorgungsnachweise sind vorzulegen.
Menge: 5,000 t

### Titel 05 STUNDENLOHNARBEITEN

*Hinweis*
LEISTUNGEN AUF NACHWEIS

*Hinweis*
ERGÄNZENDE ZUSÄTZLICHE VERTRAGSBEDINGUNGEN
FÜR STUNDENLOHNARBEITEN

Stundenlohnarbeiten werden gem. VOB/B §2 Abs. 10 und §
15
ausgeführt bzw. abgerechnet. Der AN hat über
Stundenlohnarbeiten werktäglich Stundenlohnzettel in
2-facher
Ausfertigung einzureichen.
Diese müssen außer den Angaben nach VOB/B §15 Abs. 3
folgende Angaben enthalten:
- das Datum
- die Bezeichnung der Baustelle
- die Namen der Arbeitskräfte und deren Berufs-, Lohn-
oder
Gehaltsgruppe
- die genaue Bezeichnung des Ausführungsortes
innerhalb der
Baustelle
- die Art der Leistung
- die geleisteten Arbeitsstunden je Arbeitskraft
- die Gerätekenngrößen

Mit der Ausführung der im Leistungsverzeichnis
vorgesehenen
Stundenlohnarbeiten ist erst nach schriftlicher
Anordnung des
AG zu beginnen. Der Umfang der im Einzelfall zu
erbringenden
Leistungen wird bei der Anordnung festgelegt.

Für vom AG angeordnete Stundenlohnarbeiten werden die
vereinbarten Stundenverrechnungssätze zuzüglich
Umsatzsteuer nach den tatsächlich geleisteten
Arbeitszeiten
bezahlt.
Der Verrechnungssatz für die jeweilige Arbeitskraft
umfasst
sämtliche Aufwendungen wie Lohn- und Gehaltskosten,
Lohn-
und Gehaltsnebenkosten, Zuschläge, lohngebundene und
lohnabhängige Kosten, sonstige Sozialkosten,
Gemeinkosten,
Wagnis und Gewinn.
Wegezeiten, Fahrtkosten sowie Kosten für Aufsicht
(Leitungspersonal) sowie Kleingeräteeinsatz sind
ebenfalls in
die Einheitspreise der nachfolgenden
Stundenverrechnungssätze einzurechnen und werden nicht
gesondert vergütet.
Die angesetzten Lohnkosten sind auf Basis der
Urkalkulation
zu ermitteln.

Wird während der Ausführungszeit erkannt, dass mehr
Stundenlohnarbeiten erforderlich werden als
beauftragt, werden
diese nur vergütet, wenn vor Ausführung von weiteren
Stundenlohnarbeiten eine entsprechende
Auftragserweiterung
durch den Auftraggeber erteilt wurde.

Stundenlohnarbeiten müssen vor Ausführung
vom AG/Planer genehmigt werden.

Für zusätzliche Leistungen werden folgende
Stundenverrechnungssätze zum Nachweis vorgesehen.

**05.1 Stundensatz Helfer/-in**
Helfer/-in,
Stundenverrechnungssatz wie oben beschrieben.
Menge: 5,000 h

**05.2 Stundensatz Facharbeiter/-in**
Facharbeiter/-in,
Stundenverrechnungssatz wie oben beschrieben.
Menge: 5,000 h

**05.3 Stundensatz Vorarbeiter/-in**
Vorarbeiter/-in,
Stundenverrechnungssatz wie oben beschrieben.
Menge: 5,000 h

**05.4 Stundensatz Stemmhammer**
Stemmhammer Betriebsstunde,
Stundenverrechnungssatz wie oben beschrieben, nur für
Gerät,
Bedienung über Stundensatz Facharbeiter.
Menge: 5,000 h

**05.5 Stundensatz Bagger**
Bagger Betriebsstunde,
Stundenverrechnungssatz wie oben beschrieben, nur für
Gerät,
Bedienung über Stundensatz Facharbeiter.
Menge: 3,000 h

USt %: 19,00
